# Neubauten HWK Ardeystrasse Haus 3 und Haus1b
Angebotsaufforderung (GAEB DA XML 3.2, DA83)
Projekt: BDO-AR_BA1
Währung: EUR
Auftraggeber: Handwerkskammer Dortmund, Ardeystraße 93, 44139 Dortmund, Deutschland
Erstellt mit: SOFTTECH GmbH / GXML Toolbox V3.3 R20230503, AVANTI pro 2026, 20.10.2026

## 3410 Bodenbeschichtungen (VE333 Ü1)
Datum: 01.04.2026

### Gewerk 34 BODENBESCHICHTUNGEN

DIN 276-93: 350

*Hinweis: ALLGEMEINE ANGABEN ZUM BAUVORHABEN*
ALLGEMEINE ANGABEN ZUM BAUVORHABEN
gemäß VOB/C DIN 18299

Angaben zur Baustelle

0.1 Beschreibung des Bauvorhabens
Die Handwerkskammer Dortmund beabsichtigt den Neubau, Umbau und die Erweiterung ihres Bildungswerks.
Die Gesamtbaumaßnahme umfasst den Neubau des Hauses 3 und die Erweiterung des Hauses 1 sowie die dazugehörigen Aussenanlagen.

Dieses Leistungsverzeichnis beeinhaltet die Bodenbeschichtungen im Haus 3.

0.1.1. Lage der Baustelle
Das Gebäude liegt auf dem Grundstück der Handwerkskammer Dortmund, Ardeystraße 93 in der Nähe des Westfalenparks. Auf dem Gelände befinden sich weitere Gebäude der Handwerkskammer, das Verwaltungsgebäude und weitere Schulungsgebäude. Diese Gebäude sind während der Baumaßnahme in Betrieb.
Verschmutzungen im Bereich der öffentlichen Straßen sind weitgehend zu vermeiden.
Das Gelände wird über die Ardeystraße erschlossen. Von dort aus findet auch die Andienung der Baustelle statt.

0.1.2 Besondere Belastungen aus Immissionen
Wenn vorhanden, im Leistungsverzeichnis erwähnt.

0.1.3 Art und Lage der baulichen Anlagen
Die Arbeiten finden auf dem Gelände der Handwerkskammer Dortmund statt.
Das Gelände ist an allen Seiten über gepflasterte Zufahrten und Hofflächen frei zugänglich.
Haus 1b weist 1-2 Vollgeschosse, Haus 3 2-3 Vollgeschosse auf. Genaue Gebäudehöhen sind in der Leistungsbeschreibung angegeben

0.1.4 -0.1.5 Verkehrsverhältnisse und freizuhaltende Flächen
Die vom Bauherrn benutzen Zufahrten und Stellflächen sind von Beeinträchtigungen freizuhalten.
Zur Orientierung und als Grundlage dient der Baustelleneinrichtungsplan der Architekten (s. Anlage). Die Straßen und Wege in der Umgebung, sind immer von Lieferfahrzeugen, Baumaschinen und Materialien freizuhalten.
Ausserhalb des Baufeldes können keine Parkplätze zur Verfügung gestellt werden.
Feuerwehrzufahrten  sind jederzeit freizuhalten.

0.1.6 Art, Lage, Maße und Nutzbarkeit von Transportwegen
Es sind die freigegeben Zufahrten auf dem Grundstück zu nutzen.
Materialtransporte sind vom AN eigenverantwortlich durchzuführen.

Die Objektüberwachung des AG ist vor dem beabsichtigten Abbau der Baustelleneinrichtung oder von wesentlichen Teilen derselben schriftlich in Kenntnis zu setzen.

0.1.7 Anschlüsse für Wasser und Energie
Für die Stellung von Baustrom und Bauwasser wird kein Abzug vorgenommen.
Anschlussmöglichkeiten werden bauseits hergestellt.

0.1.8 Zur Benutzung überlassenen Flächen
Die allgemeine Baustelleneinrichtung, Sanitäre Anlagen, Bauzaun, Baumschutz, Baustromverteiler etc. wird bauseits gestellt.
Baustelleneinrichtungsflächen sind dem Baustelleneinrichtungsplan des Auftraggebers zu entnehmen.
Die Zuweisung der für die Baustelleneinrichtung des AN erforderlichen Flächen erfolgt durch den AG nach Maßgabe des Baustelleneinrichtungsplans und den damit zu Verfügung stehenden Flächen. Hierzu hat der AN vor Auftragserteilung die benötigten Flächen der Objektüberwachung des AG bekannt zu geben und mit ihr abzustimmen.

0.1.9 Bodenverhältnisse
Der Baugrund ist für die Arbeiten des Auftragnehmers ausreichend tragfähig
Die Flächen im Umgriff sind gepflastert.

0.1.10 Hydrologische Verhältnisse
Keine Auswirkung auf die Leistungen des Bieters.

0.1.11-0.1.12 Besondere Umweltrechtliche Vorgaben, Besondere Vorgaben für die Entsorgung etc.
Es gelten die öffentlich rechtlichen Vorschriften für die Entsorgung von Bauabfällen.

0.1.13 Schutzgebiete
Im Baufeld sind keine Schutzgebiete ausgewiesen.

0.1.14 Schutz von Bäumen, Pflanzflächen etc.
Durch den Auftragnehmer Baustelleneinrichtung wurde ein Baumschutz vorgenommen.

Nachbargebäude, öffentliche und Baustellenverkehrsflächen sind vom Auftragnehmer bei Benutzung durch ihn vor Beschädigung zu schützen. Falls eine Beschädigung erfolgt, hat der Auftragnehmer nach Meldung des Schadens bei der Objektüberwachung den ursprünglichen Zustand auf eigene Kosten wieder herzustellen. Der Auftraggeber ist berechtigt, falls der Auftragnehmer nicht unverzüglich, spätestens jedoch zwei Tage nach Aufforderung dieser Festlegung nachkommt, auf Kosten des Auftragnehmers die Reparaturen durch Dritte durchführen zu lassen. Falls durch die Beschädigung Gefahr in Verzug ist und der Auftragnehmer für die Bauleitung nicht zu erreichen ist, ist die Bauleitung berechtigt, in diesem Falle unverzüglich die Beseitigung auf Kosten des Auftragnehmers vorzunehmen. Die notwendigen Absprachen und Genehmigungen sind vom Auftragnehmer vor Beginn der Arbeiten einzuholen. Der erforderliche Zeitvorlauf ist zu berücksichtigen.

0.1.15 Art und Umfang der Regelung und Sicherung des öffentlichen Verkehrs.
Evtl vom Bieter benötigte Sondernutzungen öffentlicher Verkehrsflächen sind vom Bieter eigenständig zu veranlassen und die Gebühren zu übernehmen.

1.1.16 Vorhandene Anlagen, Abwasser und Versorgungsanlagen.
Keine Auswirkungen auf die Leistung des Bieters.

0.1.17 Bekannte und vermutete Hindernisse
siehe Punkt 1.1.16

0.1.18 Kampfmittelsondierung
Keine Auswirkungen auf die Leistung des Bieters.

0.1.19 Gemäß Baustellenverordnung getroffenen Maßnahmen
Maßnahmen sind dem SiGe-Plan zu entnehmen.

0.1.20 Besondere Anordnungen der Eigentümer oder der anderen Weisungsberechtigten
Wenn erforderlich im Leistungsverzeichnis erwähnt.

0.1.21 Art und Umfang von Schadstoffbelastungen
Keine Auswirkungen auf die Leistung des Bieters.

0.1.22 Vom Auftraggeber veranlasste Vorarbeiten
Keine, die Leistung des Bieters betreffend.

0.1.23 Arbeiten anderer Unternehmer
Arbeiten u.a. der Auftragnehmer Rohbau- und Dachabdichtung.

0.2 Angaben zur Ausführung

0.2.1 Vorgesehene Arbeitsabschnitte
Entsprechend Bauzeitenplan des AG und Ablaufplan des AN.

0.2.2 besondere Erschwernisse
Soweit vorhanden, im LV beschrieben.

0.2.3 Vorgaben aus SiGe Plan
Werden im SiGe Plan definiert.

0.2.4 Leistungen zur Unfallverhütung
Es sind die Vorgaben der UVV und des SiGe-Plans zu beachten.

0.2.5 Besondere Anforderungen für Arbeiten in kontaminierten Bereichen
Keine Arbeiten in kontaminierten Bereichen, die besondere Schutzmaßnahmen erfordern.

0.2.6 Besondere Anforderungen an die Baustelleneinrichtung
Materialtransporte sind vom Auftragnehmer eigenverantwortlich durchzuführen. Die Hochbaukräne werden vom Auftraggeber nicht kostenfrei zur Verfügung gestellt.
Eventuelle Mitbenutzungen sind vom Auftragnehmer mit dem Auftragnehmer Rohbau abzustimmen.

0.2.7 Besondere Anforderungen an das Auf- und Abbauen, und Vorhalten von Gerüsten
Die Gerüststellung erfolgt bauseits durch den Auftragnehmer Rohbau.

0.2.8 Mitbenutzung fremder Gerüst
Das bauseitige Gerüst kann vom Auftragnehmer für seine Arbeiten mitgenutzt werden.

0.2.9 Vorhaltungen
Vorhaltungen für die Dauer der eigenen Arbeitszeit. Nähere Regelungen in der Leistungsbeschreibung.

0.2.10 Verwendung und Mitverwendung von wiederaufbereiteten (Recycling) Stoffen
Die Vorgaben des Leistungsverzeichnisses sind zu beachten.

0.2.11 Anforderungen an wiederaufbereitete (Recycling-) Stoffe etc.
Die Vorgaben des Leistungsverzeichnisses sind zu beachten.

0.2.12 Besondere Anforderungen an Art, Güte und Umweltverträglichkeit
Die Vorgaben des Leistungsverzeichnisses sind zu beachten.

0.2.13 Art und Umfang der vom Auftraggeber verlangten Eignungs- und Gütenachweise
Siehe Angaben im Leistungsverzeichnis.

0.2.14 Unter welchen Bedingungen auf der Baustelle gewonnene Stoffe verwendet werden dürfen.
Ist nicht vorgesehen.

0.2.15 Art, Zusammensetzung und Menge der zu entsorgenden Böden, Stoffe etc.
Eigene Bauabfälle hat der Auftragnehmer entsprechend der gesetzlichen und öffentlich rechtlichen Vorgaben zu entsorgen.

0.2.16 Stoffe und Bauteile die vom AG beigestellt werden.
Es werden vom Auftragnehmer keine Stoffe beigestellt.

0.2.17 In welchem Umfang der Auftraggeber Leistungen des AG für Abladen, Lagern und Transport von Stoffen und Bauteilen übernimmt
Der Auftraggeber übernimmt keine derartigen Leistungen.

0.2.18 Leistungen für andere Unternehmen
Wenn erforderlich in der Leistungsbeschreibung beschrieben.

0.2.19 - 0.2.21
entfällt

0.2.22 Abrechnung nach bestimmten Zeichnungen oder Tabellen.
Die Abrechnung erfolgt elektronisch über den vom AG eingerichteten Planserver (Awaro).

*Hinweis: VERTRAGSBEDINGUNGEN*
VERTRAGSBEDINGUNGEN

RECHNUNGSSTELLUNG
Rechnungen sind mit prüfbarer Aufmaßberechnung und Aufmaßplänen, 1-fach in Papier, digital als pdf-Datei und die Aufmaßberechnung als GAEB-Datei (D11) über die Plattform AWARO dem Bauherrn und der Objektüberwachung zuzustellen. Die Projektsteuerung ist bei der digitalen Übermittlung in cc zu setzen.
Abschlagsrechnungen und Schlussrechnung sowie Aufmaße sind kumuliert aufzustellen.
Neu abzurechnende Mengen sind im Aufmaß kenntlich zu machen  das Aufmaß und die dem Aufmaß beizufügenden Aufmaßpläne sind vor Übermittlung mit der Objektüberwachung abzustimmen. Die Nummerierung und Reihenfolge der Positionen in der Rechnung und im Aufmaß sind gemäß Leistungsverzeichnis aufzustellen.
Abschlagsrechnungen sind nur zulässig bei signifikanter Leistungserbringung bzw. Erhöhung von mindestens 10 % ober alle 6 KW.
Nicht vom AN übernommene Korrekturen des AG werden mit 250 € in Abzug gebracht.

Die Nachträge  sind mit der Begründung ggfs. Planunterlage und Einheitspreiskalkulation zu jeder Position 1-fach in Papier, digital als pdf-Datei und als GAEB-Datei (D86) dem Bauherrn und der Objektüberwachung  über die Plattform AWARO zuzustellen.
Die Projektsteuerung ist bei der digitalen Übermittlung  in cc zu setzen.

Die Ausführungsfristen berücksichtigen Werktage von Montag bis einschließlich Samstag.
Als reguläre Arbeitszeit gelten die Zeiten von 7.00 bis 19.00 Uhr an Arbeitstagen (Montag-Samstag)
Für Arbeiten innerhalb dieses Zeitraum erfolgt keine zusätzliche Vergütung.

VERTEILUNG DER GEFAHR
Der Auftraggeber schließt eine Bauleistungsversicherung ab. Die Umlage beträgt 0,15 % der Bruttoabrechnungssumme.

AUSFÜHRUNGSUNTERLAGEN
Die für die Ausführung notwendigen Unterlagen werden dem Auftragnehmer über den Planserver zur Verfügung gestellt.

AUSFÜHRUNG
Die vom Auftragnehmer als Nachunternehmer beschäftigten Firmen fallen nicht unter die Koordinationspflicht des Auftraggebers.
Baubesprechungen finden regelmäßig, einmal wöchentlich statt. Die Teilnahme ist für den AN während seiner Ausführungszeit bzw. 3 KW vor Beginn der Ausführung verpflichtend.

Darüber hinaus ist folgendes vereinbart:
Während der gesamten Bauzeit ist ein Bautagebuch mit Tagesbericht zu führen. Dieser Bericht muss folgende
Mindestangaben erhalten:
- Wetterlage, Temperaturen, Niederschläge
- Anzahl der Mitarbeiter auf der Baustelle
- Einsatz von Geräten und Maschinen
- Ausgeführte Leistungen
- Terminbeurteilungen
- besondere Vorkommnisse
- besondere Anweisungen des Auftraggebers

Als Vertreter des Auftraggebers gilt die Objektüberwachung.
Die Objektüberwachung hat auf der Baustelle das Hausrecht

Die Beschäftigung von Mitarbeitern ohne gesetzliche Meldung (Unfallversicherung, Sozialversicherung, Anmeldung zur Lohnsteuer etc.) ist bei der Ausführung verboten.
Kopien der Sozialversicherungs-Nachweise sind durch die Bauleiter der jeweiligen Firmen auf der Baustelle vorzuhalten.
Die Handwerkskammer behält sich stichprobenartige Überprüfungen vor.

Der Auftragnehmer stellt den Auftraggeber ausdrücklich von allen Schäden, die sich aus gesetzlicher Handlungsweise ergeben oder ergeben können, frei.

STUNDENLOHNARBEITEN
Stundenlohnnachweise werden von der Bauleitung und dem Auftraggeber im 14-tägigen Abstand unterzeichnet.

Vor Beginn der Arbeiten ist die Baustelle  mit der Objektüberwachung der Architekten zu begehen. Es erfolgt die Einweisung in die auszuführenden Arbeiten und die Baustelle. Auf besonders zu schützende Bauteile wird hingewiesen. An diesem Termin muss der Fachbauleiter des Auftragnehmers teilnehmen.
Es ist durch den Auftragnehmer sicher zu stellen, das jeder Arbeiter auf der Baustelle, auch wenn er der deutschen Sprache nicht mächtig ist, die Anweisungen versteht und umsetzen kann. Ebenso muss bei allen Arbeiten durchgehend ein Vorarbeiter anwesend sein, der der deutschen Sprache in Schrift und Wort uneingeschränkt mächtig ist.

Besonderheiten
Vom AN ist für die Dauer der auszuführenden Arbeiten ein deutschsprachiger Bauleiter oder Vorarbeiter täglich und dauerhaft auf der Baustelle vorzusehen. Der Bauleiter/ Vorarbeiter steht als ständiger Ansprechpartner für den Bauherrn und seiner Vertreter zur Verfügung.

Bedenken
Hat der Auftragnehmer Bedenken gemäß VOB Teil B § 4 Ziffer 4 oder wegen sonstiger Vorbedingungen und Begleitumstände, muss er die Objektüberwachung  oder Fachingenieure davon umgehend schriftlich in Kenntnis setzen. Bei Unterlassung dieser Pflicht trägt der Auftragnehmer die Haftung uneingeschränkt allein.

HINWEIS ZUR ÜBERMITTLUNG VON DOKUMENTEN UND SCHRIFTVERKEHR
Die Übermittlung aller Dokumente und jeglicher Schriftverkehr erfolgt ausschließlich über AWARO. Dokumente und Schriftverkehr, die nicht in AWARO eingestellt sind, gelten als nicht zugestellt, nicht existent.

*Hinweis: ZUSÄTZLICHE TECHNISCHE VERTRAGSBEDINGUNGEN*
ZUSÄTZLICHE TECHNISCHE VERTRAGSBEDINGUNGEN

ANZUWENDENDE NORMEN, VORSCHRIFTEN UND RICHTLINIEN

Für Bauleistungen dieses LVs gelten:
VOB, Teil B, Ausgabe 2019,
VOB, Teil C, Ausgabe 2019, einschließlich Ergänzungsband 2023 und alle darin genannte
Normen und Vorschriften.

Darüber hinaus gelten:
- alle in den vorgenannten Normen enthaltenen
  Bestimmungen, Richtlinien und Festlegungen
- alle in den Normen genannten Normen ohne
  ausdrückliche Benennung in dieser Aufzählung
- die allgemein anerkannten Regeln der Technik
- die öffentlich rechtlichen Vorschriften
- die Unfallschutzbestimmungen
- die gewerbeaufsichtlichen Bestimmungen
- die Ausführungsbestimmungen dieser Ausschreibung,
  soweit in den Normen nicht enthalten
- die Herstellervorschriften der zu verwendenden
  Materialien

Für die Ausführung der Arbeiten gelten DIN 18 363 der VOB/C und die darin aufgeführten Normen und Vorschriften.

1.0 LEISTUNGSUMFANG

Alle Preise sind für die komplette Ausführung der
Arbeiten, einschließlich Lieferung der Stoffe,
Lagerung inklusive deren Wetterschutz, zu kalkulieren
und einzutragen. Dazu gehören auch das Abkleben von
Bauteilen und sonstiger farbempfindlicher Baukörper
und Gegenständen, Maßnahmen zum Schutz vor
Witterungseinflüssen und zur Einhaltung der
geltenden Vorschriften sowie das Liefern von
Mustern in beurteiligungsfähiger Größe.

Nebenleistungen, die zum werkgerechten
Standard gehören, wie Schleifen, Entstauben,
Ausbessern kleinerer Untergrundschäden usw. werden
nicht gesondert aufgeführt, diese sind jedoch
grundsätzlich zu kalkulieren und zu erfüllen.

Alle Stoffe müssen in Originalverpackung des
Herstellers angeliefert und verarbeitet werden. Es
sind die Richtlinien des Werkstoffherstellers zu
berücksichtigen.
Alle Beschichtungsaufbauten sind innerhalb eines
Herstellersystems auszuführen.

*Hinweis: ANGEBOTENE FABRIKATE*
ANGEBOTENE FABRIKATE

Mit Angebotsabgabe sind durch den Bieter die dem Angebot zugrundeliegenden  Produkte folgender Bauteile zu benennen (Angabe von Hersteller, Produktbezeichnung, Serie):

- 1-K-Hybridbeschichtung auf Siliziumbasis: '...................................................' vom Bieter einzutragen

#### Titel 34.01 BAUSTELLENEINRICHTUNG

DIN 276-93: 350

*Hinweis: VORBEMERKUNG ZUR BAUSTELLENEINRICHTUNG*
VORBEMERKUNG ZUR BAUSTELLENEINRICHTUNG

1. Hinweis
Für die Baustelleneinrichtung gelten die Ausführungen
in den ergänzenden Angaben zum Bauvorhaben
und der allgemeinen Vorbemerkungen und Vertragsbedingungen.

2. Vergütung der Baustelleneinrichtung
Alle für die Maßnahmen notwendigen Gegenstände der
Baustelleneinrichtung sind vom AN für die Durchführung
seiner Arbeit zu besorgen und bereitzustellen. Eine
entsprechende Leistungsbeschreibung mit eingesetzten
Baustelleneinrichtungsgegenständen, Maschinen, Kränen,
Hebezeugen sowie etwa anfallende Gebühren etc. ist vom
Bieter auf dem hierfür vorgesehen Blatt des Leistungsverzeichnisses aufzustellen, mit Preisen zu versehen
und als Teil des Angebotes mit anzugeben.

In der Position Baustelleneinrichtung sind entweder
die Kosten einzusetzen oder zu vermerken, dass die
Kosten in den Einheitspreisen der Leistungspositionen
einkalkuliert sind.

3. Strom und Wasser
Strom und Wasserversorgung sind in den Vertragsbedingungen dieser Unterlagen geregelt.

4. Genehmigungen
Alle erforderlichen Genehmigungs-, Sicherungsmaßnahmen,
Anträge und die zeichnerische Darstellung des Bestandes
sowie die dabei anfallenden Gebühren sind Bestandteil
der Baustelleneinrichtung.

Weitere evtl. notwendige Angaben können bei der
Bauleitung angefordert werden..

**34.01.01 Baustelleneinrichtung Bodenbeschichtung**
Baustelleneinrichtung Bodenbeschichtung, für alle in dieser Auslobung enthaltenen Leistungen
wie in den Vorbemerkungen beschrieben.
Menge: 1,000 St
DIN 276-93: 350
Leistungsbereich: 034

**34.01.02 Produktdokumentation Bodenbeschichtung**
Erstellen einer Produktdokumentation zur Übergabe an den Bauherrn nach Abschluss der Baumaßnahme.
Die Dokumentationsunterlagen müssen mindestens 2 Wochen vor Abnahme vorliegen.

Die Unterlagen dienen zur Verwendung im Unterhalt und
müssen mindestens enthalten:

- Messprotokolle der CM-Messungen
- Dokumentation der Haftzugprüfungen
- Produktdatenblätter
- Sicherheitsdatenblätter
- Angaben zu den eingesetzten Bodenbeschichtungen mit
  Herstellernachweis
- Nachweise Brandschutz und Rutschhemmung
- Pflegeanleitung und Reinigungshinweise

Die Unterlagen sind in digitaler Form zu übermitteln.

Die zuvor beschriebene Leistung ist als Pauschale anzubieten.
Menge: 1,000 St
DIN 276-93: 350
Leistungsbereich: 034

#### Titel 34.02 UNTERGRUNDVORBEHANDLUNG

DIN 276-93: 350

**34.02.01 Unterboden reinigen bes. Lstg**
Unterboden von Verschmutzungen
z.B. durch Bauschutt, Mörtel- und Farbreste
reinigen, die nicht durch Schleifen und Saugen zu entfernen sind,
einschl. Entsorgung des Abfalls
gem. DIN 18363 Pkt. 4.2.10

Ausführung nur nach Erfordernis und Abstimmung mit örtlicher Bauleitung.
Menge: 100,000 m2
DIN 276-93: 350
Leistungsbereich: 028

**34.02.02 Schutzabdeckung von Fenstern, Toren, Türen, innen bes. Lstg.**
Besondere Schutzabdeckung von Fenstern, Toren  und Türen, innen
einschließlich Abkleben, Unterhaltung und späterer
Beseitigung/Entsorgung.
als besondere Leistung gem. Pkt. 4.2.11 DIN 18363

Abdeckung bestehend aus:
Abdeckfolie PE und Klebeband
Menge: 150,000 m2
DIN 276-93: 340
Leistungsbereich: 034

**34.02.03 Staubdichter Schutz von Bau- und Anlagenteilen bes. Lstg**
Besonderer staubdichter Schutz von Bau- und
Anlagenteilen, innen, einschließlich Abklebearbeiten,
Unterhaltung und späterer Beseitigung/Entsorgung.
als besondere Leistung gem. Pkt. 4.2.11 DIN 18363

Abdeckung bestehend aus:
Abdeckplane extra stark Dicke ca. 0,05 mm und Klebeband

für die Einbauten der Werkststattechnik u.a.
Menge: 50,000 m2
DIN 276-93: 340
Leistungsbereich: 034

**34.02.04 Haftzugprüfung**
Durchführung von Haftzugprüfungen zur Ermittlung der Haftzugfestigkeit von Estrichen gemäß den geltenden Normen und Richtlinien (z. B. DIN EN 13892-8 bzw. entsprechende nationale Regelwerke).

Festlegung und Abstimmung der Prüfpunkte mit der Bauleitung. Vorbereitung der Prüfstellen (inkl. Schleifen/Reinigen der Oberfläche) Aufkleben der Prüfstempel mit geeignetem Hochleistungsklebstoff
Durchführung der Haftzugprüfung mittels zugelassenem Prüfgerät durch qualifiziertes Fachpersonal
Dokumentation der gemessenen Abreißkräfte und Bruchbilder, Bewertung der Ergebnisse anhand der geforderten Mindestwerte, Erstellung eines Prüfprotokolls inklusive Fotodokumentation.

Die Oberfläche muss eine Haftzugfestigkeit von mind. 1,5 N/mm² oder eine andere gemäß Herstellervorschrift ausreichende Haftzugfestigkeit für nachfolgend beschriebene Beschichtung aufweisen.
Sollte diese nicht vorhanden sein, sind weitere Maßnahmen mit der Bauleitung abzustimmen.
Menge: 50,000 St
DIN 276-93: 350
Leistungsbereich: 025

**34.02.05 Restfeuchte mit CM-Gerät**
Prüfung des Feuchtigkeitsgehaltes des Estrichs
mit der CM-Methode, inkl. genauen Protokollierens der Messstellen und Messergebnisse.

Die Messergebnisse sind der Bauleitung
vorzulegen.
Art des Estrichs: Zementestrich
Menge: 50,000 St
DIN 276-93: 350
Leistungsbereich: 028

**34.02.06 Reparaturspachtel bis 0,25 m²**
Reparaturspachtel für Löcher und Kleinflächen bis 0,25 m² liefern und einbauen.
Menge: 100,000 St
DIN 276-93: 350

**34.02.07 Reparaturspachtel von 0,25 m² bis 0,5 m²**
Reparaturspachtel für Löcher und Kleinflächen von 0,25 m² bis 0,5 m² liefern und einbauen.
Menge: 10,000 St
DIN 276-93: 350

**34.02.08 Zementestrich anschleifen und absaugen**
Vorbereiten des Untergrundes durch Anschleifen des neuen Zementestrichs und gründliches Absaugen mit einem Industriestaubsauger.
Kehrgut sammeln, transportieren und fachgerecht entsorgen.
Menge: 3000,000 m2
DIN 276-93: 350
Leistungsbereich: 028

**34.02.09 Kugelstrahlen der Bodenflächen**
Trockene Bodenflächen durch staubfreies Kugelstrahlen intensiv behandeln, um labile Teile, Verschmutzungen und Zementschlämme restlos zu entfernen und die Oberfläche aufzurauen. Randbereiche sind maschinell von Hand nachzuarbeiten. Anschließend gründlich mit dem Industriestaubsauger reinigen.

Die Oberfläche muss abschließend eine Haftzugfestigkeit von mind. 1,5 N/mm² oder eine andere gemäß Herstellervorschrift ausreichende Haftzugfestigkeit für nachfolgend beschriebene Beschichtung aufweisen.

Anfallender Bauschutt ist durch den AN zu entsorgen.
Diese Arbeiten dürfen nur nach vorheriger Absprache mit der Bauleitung ausgeführt werden.
Menge: 863,000 m2
DIN 276-93: 350
Leistungsbereich: 025

**34.02.10 Fräsen der Bodenflächen**
Unebenheiten, Überhöhungen oder  labile Oberflächenbereiche des Bodens durch Fräsen und Nachstrahlen entfernen. Anschließend gründlich mit dem Industriestaubsauger reinigen. Die Oberfläche muss eine Haftzugfestigkeit von mind. 1,5 N/mm² aufweisen.
Frästiefe bis 3 mm.

Anfallender Bauschutt ist durch den AN zu entsorgen.
Diese Arbeiten dürfen nur nach vorheriger Absprache mit der Bauleitung ausgeführt werden.
Menge: 100,000 m2
DIN 276-93: 350

**34.02.11 Untergrund reinigen**
Durchführung einer intensiven Naßreinigung mit einer Scheuersaugmaschine.
Anfallendes Schmutzwasser und Schutt sind vom AN nach den geltenden Vorschriften zu entsorgen.
Menge: 3863,000 m2
DIN 276-93: 350

**34.02.12 Untergrund Sockelbereich reinigen**
Untergrund an Wänden im Sockelbereich von anhaftenden Verunreinigungen wie Staub befreien, anfallender Schutt ist vom AN nach den geltenden Vorschriften zu entsorgen.

Reinigung Wandsockel bis H 15 cm
Menge: 1623,000 m
DIN 276-93: 350

#### Titel 34.03 BODENBESCHICHTUNG

DIN 276-93: 350

**34.03.01 Abkleben Sockelleiste**
Sauberes und fluchtgerechtes Abkleben der Wand oberhalb der aufzubringenden Sockelbeschichtungen, mit Klebeband.
Abziehen und Entsorgen des Klebebands nach Fertigstellen der Sockelbeschichtung.

Sockelbeschichtung H=10cm
Menge: 1623,000 m
DIN 276-93: 350

**34.03.02 Abkleben Schwelle**
Sauberes und fluchtgerechtes Abkleben des Schwellenbereiches im Übergang zwischen den Räumen und zum Flur, mit Klebeband.
Abziehen und Entsorgen des Klebebands nach Fertigstellen der Beschichtung.
In Einzellängen von ca. 1,01 bis 2,40 m.
Menge: 100,000 m
DIN 276-93: 350

**34.03.03 transparente 1-K-Hybridbeschichtung, R10**
Liefern und aufbringen einer transparenten, gebrauchsfertigen und weichmacherfreien 1-K-Hybridbeschichtung auf Siliziumbasis auf mineralische flügelgeglättete Sichtestriche.
Verarbeitung nach Herstellerangaben. Die Beschichtung ist auf den trockenen, sauberen und saugfähigen Bodenbelag in 2 Arbeitsgängen im Kreuzgang gleichmäßig aufzurollen. Angrenzende Flächen sind gegen Spritzer zu schützen.
Rollerspuren oder Ansätze sind zu vermeiden, dazu ist ggf. nachzurollen.
Das Material muss für den Einsatz im Innenbereich geeignet sein.

Bauseitiger Untergrund:
Schnellzement-Sichtestrich CT-C40-F6, SW1, flügelgeglättet
Flächenlasten bis 5,0 kN/m², mit Haftzug >/= 1,5 N/mm²

Die fertige Oberfläche muss mindestens die Rutschhemmungsklasse R10 nach DIN EN 16165, Anhang B, erfüllen. Ein entsprechender Prüf-/ Klassifizierungsnachweis des angebotenen Systems ist vorzulegen.
Farbe: Transparent, matt

Raumnummern:
3.003 / 3.032 / 3.033 / 3.034 / 3.035 /
3.036 / 3.037 / 3.038 / 3.040 / 3.042 /
3.050 / 3.051 / 3.052 / 3.053 / 3.054 /
3.055

3.103 / 3.104 / 3.107 / 3.108 / 3.109 /
3.110 / 3.111 / 3.113 / 3.117 / 3.118 /
3.119 / 3.120 / 3.121 / 3.122 / 3.123 /
3.124 / 3.125 / 3.129 / 3.130 / 3.132 /
3.133 / 3.134 / 3.135 / 3.136 / 3.137

3.203 / 3.205 / 3.206 / 3.207 / 3.209 /
3.210 / 3.211 / 3.212 / 3.213
Menge: 3863,000 m2
DIN 276-93: 350

**34.03.04 Sockelbeschichtung H=10 cm**
Sockelausbildung systemkonform zu vor beschriebenem System der Bodenbeschichtung, an senkrechten Flächen, Sockelhöhe 10 cm,
Boden-Wandanschluss mit elastischer Verfugung in gesonderter Position beschrieben.
Kantenausbildung an der Wand ist scharf abgezogen

Untergrund v.a. aus Beton und KS-Sichtmauerwerk.

Verschluss von Poren und Lunkern durch Fleckspachteln.

Leistungsbestandteil ist das Anarbeiten an angrenzende Bauteile.
Menge: 1623,000 m
DIN 276-93: 350

**34.03.05 Anlegen Musterfläche ca. 15 m²**
Anlegen einer Musterfläche/Musterraumes in einem Raum nach Wahl des Architekten, Raumgröße ca. 15 m².
Die Musterfläche umfasst die Beschichtung Boden und Sockel sowie das Schließen der Randfuge gem. der entsprechenden Beschreibungen in den Positionen und einschließlich aller erforderlichen Abklebungen.
Menge: 1,000 St
DIN 276-93: 350

#### Titel 34.04 SONSTIGES

DIN 276-93: 350

**34.04.01 Randdämmstreifen abschneiden**
Abschneiden des Überstandes des Randdämmstreifens aus PE-Schaum.
Menge: 1623,000 m
DIN 276-93: 350

**34.04.02 Schließen Randfuge elast. Dichtstoff PU**
Schließen von Fugen als Randfuge im Rahmen der Beschichtungsarbeiten, mit elastischem Dichtstoff, einschl. freiräumen der Fuge im Abdichtungsbereich,
Fugenvorbehandlung, PE-Rundschnur und Hinterfüll-Dichtstoff auf PU-Basis.

Fugenbreite ca. 10 mm
Fugentiefe bis ca. 80 mm
Farbe Dichtstoff nach Wahl des AG und Bemusterung.

Abfallstoffe sind vom AN nach den geltenden Vorschriften zu entsorgen.
Menge: 1670,000 m
DIN 276-93: 350

**34.04.03 Schließen Bewegungsfuge/ Raumfuge/ Fuge Abschlussprofil**
Schließen von Bewegungsfugen/ Raumfugen und Fugen zu Estrich-Abschlussprofilen im Rahmen der Beschichtungsarbeiten, mit elastischem Dichtstoff, einschl. freiräumen der Fuge im Abdichtungsbereich, Fugenvorbehandlung, PE-Rundschnur und Hinterfüll-Dichtstoff aus PU-Basis.

Fugenbreite ca. 10 mm
Fugentiefe bis ca. 80 mm
Farbe Dichtstoff nach Wahl des AG und Bemusterung.

Abfallstoffe sind vom AN nach den geltenden Vorschriften zu entsorgen.
Menge: 288,000 m
DIN 276-93: 350

**34.04.04 Abkleben Bodenablauf**
Abkleben des Bodeneinlaufs mit Klebeband.
Abziehen und Entsorgen des Klebebands nach Fertigstellen der Beschichtung, Klebereste sind rückstandslos zu entfernen.
Abmessungen ca. 250x250mm
Menge: 20,000 St
DIN 276-93: 350

**34.04.05 Anarbeiten Bodenablauf**
Anarbeiten der Bodenbeschichtung an bauseitigen Bodenablauf,
Öffnung oberseitig ca. 250x250mm
Menge: 20,000 St
DIN 276-93: 350

**34.04.06 Schließen Fuge Ablauf**
Schließen von Fugen umlaufend zu vorgenannten Bodeneinläufen im Rahmen der Beschichtungsarbeiten, mit elastischem Dichtstoff, einschl. freiräumen der Fuge im Abdichtungsbereich,
Fugenvorbehandlung, PE-Rundschnur und Hinterfüll-Dichtstoff auf PU-Basis.

Fugenbreite ca. 10 mm
Fugentiefe bis ca. 80 mm
Farbe Dichtstoff nach Wahl des AG und Bemusterung.

Abfallstoffe sind vom AN nach den geltenden Vorschriften zu entsorgen.
Menge: 20,000 St
DIN 276-93: 350

**34.04.07 Abkleben Edelstahlrinne**
Abkleben der Edelstahlrinne mit Klebeband.
Abziehen und Entsorgen des Klebebands nach Fertigstellen der Beschichtung, Klebereste sind rückstandslos zu entfernen.
Menge: 95,000 m
DIN 276-93: 350

**34.04.08 Anarbeiten Edelstahlrinne**
Anarbeiten der Bodenbeschichtung an bauseitige Edelstahlrinne.
Menge: 95,000 m
DIN 276-93: 350

**34.04.09 Schließen Fuge Rinne**
Schließen von Fugen umlaufend zu vorgenannten Bodeneinläufen im Rahmen der Beschichtungsarbeiten, mit elastischem Dichtstoff, einschl. freiräumen der Fuge im Abdichtungsbereich,
Fugenvorbehandlung, PE-Rundschnur und Hinterfüll-Dichtstoff auf PU-Basis.

Fugenbreite ca. 10 mm
Fugentiefe bis ca. 80 mm
Farbe Dichtstoff nach Wahl des AG und Bemusterung.

Abfallstoffe sind vom AN nach den geltenden Vorschriften zu entsorgen.
Menge: 95,000 m
DIN 276-93: 350

**34.04.10 Fußbodenschutz mit PE-beschichtetem Abdeckpapier**
Liefern, auslegen und vorhalten von geeignetem PE-beschichteten Abdeckpapier, ca. 250-350 g/m². Die Stöße sind mit Klebeband dauerhaft zu verkleben, dabei Klebeband nicht am Oberboden aufkleben. Wiederlösbare und höchste Qualität an Klebeband verwenden. Nach Aufforderung durch die örtl. Bauleitung die Abdeckungen entfernen und fachgerecht entsorgen einschl. aller Entsorgungskosten.
Ausführung nur auf besondere Anweisung durch die Bauleitung!

Die Flächen dürfen erst nach vollständiger Trocknung abgedeckt werden.
Menge: 750,000 m2
DIN 276-93: 350

**34.04.11 Fußbodenschutz mit Hartfaserplatten**
Liefern, auslegen und vorhalten zum Schutz der oben beschriebenen Beschichtung mit geeigneten Hartfaserplatten d = 3-5 mm stark. Stöße sind mit Klebeband dauerhaft zu verkleben, dabei Klebeband nicht am Oberboden aufkleben. Wiederlösbare, höchste Qualität an Klebeband verwenden.

Die Flächen dürfen erst nach vollständiger Trocknung abgedeckt werden.
Menge: 750,000 m2
DIN 276-93: 350

#### Titel 34.05 STUNDENLOHNARBEITEN

DIN 276-93: 350

*Hinweis: VORBEMERKUNG STUNDENLOHNARBEITEN*
STUNDENLOHNARBEITEN

1. Für die Ausführung von Leistungen im Stundenlohn gelten die Technischen Bestimmungen der DIN 18 299 VOB/C Allgemeine Regelungen sowie alle darin enthaltenen bzw. darauf verwiesenen Richtlinien und Vorschriften.

2. Alle angegebenen Preise für Löhne, Materialien und Stoffe sind Festpreise und gelten bis zur Fertigstellung der vertraglichen Leistung.

3. Stundenlohnarbeiten dürfen grundsätzlich nur nach vorheriger Ankündigung durch den AN und erst nach Aufforderung / Beauftragung durch den Auftraggeber ausgeführt werden.
Unterbleibt bzw. fehlt die Anordnung bzw. Zustimmung des Auftraggebers so sind die Leistungen nach Einheitspreisen und Mengen abzurechnen. Evtl. nicht im Leistungsverzeichnis enthaltene bzw. vorgesehene Arbeiten begründen nicht die Abrechnung nach Stundenlohnpreisen. Vielmehr obliegt es dem Auftragnehmer für derartige Leistungen - vor Ausführung der Arbeiten - ein Nachtragsangebot auf Grundlage des Hauptangebotes vorzulegen.

Die Nachweispflicht für die angefallene Leistung obliegt dem Auftragnehmer. Dies bedeutet, dass der Auftragnehmer Grund und Aufwand von zusätzlichen, evtl. in Stundenlohn abzurechnenden Leistungen nachträglich nachzuweisen hat, soweit nicht eine Zustimmung des Auftraggebers schriftlich vorliegt.

4. Sämtliche angebotenen Preise sind frei Bau- bzw. Arbeitsstelle. D.h., dass über die angebotenen Stundenlohn- bzw. Material- und Gerätepreise hinaus keine weitere Vergütung für Fahrtkosten, Transportkosten, Hilfsstoffe sowie für Warte- und Pausezeiten erfolgt.

Es werden nur die auf der Baustelle geleisteten Arbeits- bzw. Einsatzstunden vergütet. Zeiten für An- und Abfahrt zur Baustelle werden nicht vergütet.

5. Der Auftragnehmer hat dafür Sorge zu tragen, dass zur Ausführung der angeordneten Tagelohnarbeiten das jeweils dafür geeignete Arbeitspersonal (Helfer bzw. Facharbeiter) eingesetzt wird. Dem Auftraggeber bleibt es vorbehalten, die entsprechenden Arbeitskräfte bzw. die Lohngruppe zu bestimmen.

Dies gilt auch für die spätere Anerkennung der entsprechende Lohngruppen im Rahmen der Tagelohnberichte. Die Gegenzeichnung der Regiezettel durch den Auftraggeber bzw. die Bauleitung kann nicht als Anerkennung der darin ggf. eingetragenen Lohngruppe gewertet werden.

Es bleibt der Rechnungsprüfung vorbehalten, eine für die jeweiligen Arbeiten zutreffende Lohngruppe einzusetzen, soweit der Einsatz eines höher qualifizierten Personals nicht vor Ausführung der jeweiligen Regieleistung ausdrücklich vom Auftraggeber bzw. der Bauleitung genehmigt wurde.

6. Für Bauleitungs- und Aufsichtspersonal erfolgt grundsätzlich keine Vergütung.

7. Der Aufwand der beauftragten Stundenlohnarbeiten ist durch entsprechende Tagelohnzettel täglich zu belegen und dem Auftraggeber oder dessen Bevollmächtigtem unverzüglich (spätestens innerhalb 1 Woche) zur Bestätigung vorzulegen. Nachträglich bzw. verspätet oder gar erst mit Rechnungsstellung vorgebrachte Stundenlohnarbeiten oder vorgelegte Tagelohnzettel werden nicht mehr anerkannt.
Die Beweispflicht für die Rechtmäßigkeit und Höhe der entsprechenden Leistungen verbleibt vollständig beim Auftragnehmer.

8. Die Gegenzeichnung der rechtzeitig vorgelegten Tagelohnzettel durch den Auftraggeber oder dessen Bevollmächtigten gilt nicht als Anerkennung oder Zustimmung zur Abrechnung in Regie. Die Prüfung nach evtl. Abrechnung über Leistungspositionen wird ausdrücklich vorbehalten.

Verrechnungssatz für Löhne
Die Verrechnungssätze sind auf Anforderung des AG aufgegliedert anzubieten.

In ihnen sind enthalten:
- Lohn- und Gehaltskosten sowie Lohn- und Gehaltsnebenkosten
- Sozialkassenbeiträge
- Gemeinkostenanteile
- Wagnis und Gewinn

Zuschläge zu den Verrechnungsätzen für die vom AG angeordnete oder zu vertretende Nacht-, Sonn- u. Feiertags- oder sonstige tarifliche Mehrarbeit (Überstunden) werden in Höhe der tariflichen Vereinbarungen zusätzlich vergütet.

Dies gilt nicht, wenn der AN diese Mehraufwendungen aufgrund von ihm selbst verursachten Umständen (Terminverzug oder dgl.) zu vertreten hat. Sonstige Zuschläge wie Auslöse o. dgl. werden nicht vergütet.

Hinweis für die Bearbeitung des Angebotes

Soweit der Bieter keine Arbeitskräfte, die in den nachstehenden Positionen aufgeführt sind, beschäftigt, so hat er dies anzugeben und als Einheitspreis den der nächsthöheren Vergütungsgruppe, aus der er Arbeitskräfte beschäftigt einzusetzen.

**34.05.01 Bauvorarbeiter/in**
Stundenlohnarbeiten Bauvorarbeiter/in
auf Anordnung des AG ausführen.
Der Verrechnungssatz für die jeweilige Arbeitskraft umfasst sämtliche Aufwendungen wie Lohn- und Gehaltskosten, Lohn- und Gehaltsnebenkosten, Zuschläge, lohngebundene und lohnabhängige Kosten, sonstige Sozialkosten, Gemeinkosten, Wagnis und Gewinn.
Menge: 10,000 h
DIN 276-93: 350
Leistungsbereich: 027

**34.05.02 Baufacharbeiter/in**
Baufacharbeiter/in auf Anordnung des AG ausführen.
Der Verrechnungssatz für die jeweilige Arbeitskraft umfasst sämtliche Aufwendungen wie Lohn- und Gehaltskosten, Lohn- und Gehaltsnebenkosten, Zuschläge, lohngebundene und lohnabhängige Kosten, sonstige Sozialkosten, Gemeinkosten, Wagnis und Gewinn.
Menge: 10,000 h
DIN 276-93: 350
Leistungsbereich: 027

**34.05.03 Bauhelfer/in**
Bauhelfer/in auf Anordnung des AG ausführen.
Der Verrechnungssatz für die jeweilige Arbeitskraft umfasst sämtliche Aufwendungen wie Lohn- und Gehaltskosten, Lohn- und Gehaltsnebenkosten, Zuschläge, lohngebundene und lohnabhängige Kosten, sonstige Sozialkosten, Gemeinkosten, Wagnis und Gewinn.
Menge: 10,000 h
DIN 276-93: 350
Leistungsbereich: 027
